# Menuiserie en aluminium

- Propriété du fichier: CYPE INGENIEROS, S.A.
- Format: FIEBDC-3/2002
- Devise: EUR
- Coûts indirects: 3.00 %
- Frais généraux: 13.00 %
- Bénéfice: 6.00 %
- TVA: 20.00 %

**EMU040** U Menuiserie en aluminium, laqué blanc, pour fenêtre avec charnières battante d'ouverture vers l'intérieur "TECHNAL", de 120x120 cm, système Saphir FX, "TECHNAL", constituée de deux vantaux, et avec précadre. Coffre compact incorporé (monobloc), volet roulant à lames de PVC, à actionnement manuel par sangle et enrouleur.
Fourniture et montage d'une menuiserie en aluminium, laqué blanc, pour fenêtre avec charnières battante d'ouverture vers l'intérieur "TECHNAL", de 120x120 cm, système Saphir FX, "TECHNAL", constituée de deux vantaux, et avec précadre. Composée de profilés extrudés formant les dormants et les ouvrants. Accessoires, ferrures (charnières, serrures et poignées) homologuées, joints de vitrage en EPDM de haute qualité, visserie en acier inoxydable, éléments d'étanchéité, accessoires et outillages à mécanismes homologués. Coffre compact incorporé (monobloc), volet roulant à lames de PVC, à actionnement manuel par sangle et enrouleur, équipé de tous ses accessoires. Comprend les pattes de fixation, le scellage périmétrique des joints au moyen d'un cordon en silicone neutre et l'ajustage final sur chantier. Élaborée en atelier, avec classification à la perméabilité à l'air classe A3, selon UNE 85214, classification à l'étanchéité à l'eau classe EE, selon UNE 85206 et classification à la résistance à la charge du vent classe VE, selon UNE 85204. Totalement montée et testée.
Inclut: Mise en place de la menuiserie. Ajuste final des vantaux. Scellage des joints périmétriques.
Critère de métré de projet: Nombre d'unités prévues, selon documentation graphique du Projet.
Critère de mesure de l'ouvrage: On mesurera le nombre d'unités réellement exécutées selon les spécifications du Projet.

| Code | U | Désignation | Quantité | Prix | Montant |
|---|---|---|---|---|---|
| mt25pfn040a | m | Précadre de profilé en aluminium en brut de 49,8x49,8 mm de section "TECHNAL". (matériau) | 4.800 | 6.50 | 31.20 |
| mt25pfn010hlaa | m | Profilé en aluminium laqué blanc, pour formation de cadre de fenêtre, système Saphir FX, "TECHNAL", y compris joint central d'étanchéité, avec le tampon QUALICOAT, qui garantit l'épaisseur et la qualité du processus de laquage. (matériau) | 4.800 | 12.11 | 58.13 |
| mt25pfn015aa | m | Profilé en aluminium laqué blanc, pour formation de vantail de fenêtre, système FX, "TECHNAL", y compris joint d'étanchéité et joint extérieur du vitrage, avec le tampon QUALICOAT, qui garantit l'épaisseur et la qualité du processus de laquage. (matériau) | 6.900 | 13.14 | 90.67 |
| mt25pfn020daa | m | Profilé en aluminium laqué blanc, pour formation de parclose, système FX, "TECHNAL", y compris joint intérieur du vitrage et les agrafes, avec le tampon QUALICOAT, qui garantit l'épaisseur et la qualité du processus de laquage. (matériau) | 6.180 | 2.89 | 17.86 |
| mt25pfn025aaa | m | Profilé en aluminium laqué blanc, pour formation d'inverseuse, système FX, "TECHNAL", y compris joint d'étanchéité, avec le tampon QUALICOAT, qui garantit l'épaisseur et la qualité du processus de laquage. (matériau) | 1.090 | 13.47 | 14.68 |
| mt15sja100 | U | Cartouche de mastic de silicone neutre. (matériau) | 0.168 | 3.13 | 0.53 |
| mt25pfx200eb | U | Kit composé d'équerres, de couvercles de condensation et d'une sortie d'eau, et de ferrures de fenêtre battante s'ouvrant vers l'intérieur de deux vantaux. (matériau) | 1.000 | 18.75 | 18.75 |
| mt25pco015aa | m² | Volet roulant à lames en PVC, actionnement manuel à l'aide d'une sangle et d'un enrouleur, de menuiserie en aluminium, y compris coffre compact incorporé (monobloc). Selon NF EN 13659. (matériau) | 1.584 | 20.63 | 32.68 |
| mt25pfn170jaa | m | Guide de volet roulant en aluminium laqué blanc, "TECHNAL", avec le tampon QUALICOAT, qui garantit l'épaisseur et la qualité du processus de laquage. (matériau) | 2.400 | 9.24 | 22.18 |
| mo018 | h | Compagnon professionnel III/CP2 menuisier PVC et métal. (main-d'œuvre) | 5.848 | 24.49 | 143.22 |
| mo059 | h | Ouvrier professionnel II/OP menuisier PVC et métal. (main-d'œuvre) | 5.902 | 21.48 | 126.77 |
| % | % | Coûts directs complémentaires | 2 % | 556.67 | 11.13 |
|  |  | Coûts directs |  |  | 567.80 |
